# Förderschule Jüterbog
Angebotsaufforderung (GAEB 90, DA83)
DV-Nummer: 001
Eröffnung: 02.06.26
Währung: EUR
Auftraggeber: Landkreis Teltow-Fläming, SG Gebäude- und Liegenschaftsmanag

## Tischlerarbeiten / Kunststofffenster
Datum: 14.04.26

*Hinweis*
Der Landkreis Teltow-Fläming plant in seiner
Liegenschaft

Kastanienschule
Schule mit dem sonderpädagogischen Förderschwerpunkt
"geistige Entwicklung"
Ziegelstraße 20
14913 Jüterbog

auf der einen Hofseite im EG neue Fenster einzubauen.

Vor Abgabe des Angebotes kann bei Bedarf das Objekt
nach
vorheriger Anmeldung unter 03371 608-4515 besichtigt
werden.

WC-Anlagen und Strom sind vorhanden. Alle angegebenen
Maße sind ca. Maße.

### Titel 01 Demontage/Abbruch

**01.1 Baustelleneinrichtung Demontage/Abbruch**
Einrichten, Vorhalten über die vereinbarte
Leistungszeit sowie
Räumen der Baustelle und Wiederherstellen des Geländes
einschl. Entfernen von Verunreinigung, mit folgenden
in den
Pauschalpreis einzurechnenden Leistungen:
- Lager- und Arbeitsplatz herrichten
- Verkehrssicherungseinrichtung einschl. Leistung zur
- Verkehrssicherung
- Verteilungen für Baustrom, Bauwasser, Bauabwasser
- Maschine, Geräte
- Maßnahmen nach der Verordnung über Sicherheit und
- Gesundheitsschutz auf Baustellen
- (Baustellenverordnung-BaustellellV)
Menge: 1,000 Psch

**01.2 Fensterbank aus Holzwerkstoff mit Blende ausbauen,**
Fensterbank aus Holzwerkstoff mit Blende ausbauen,
Bauschutt entsorgen
Länge: 0,80 m
Breite: 15 cm
Dicke:  2,5 cm
Menge: 1,000 Stk

**01.3 Fensterbank, Holzwerkstoff, ausbauen, bis 2,00 m**
Fensterbank aus Holzwerkstoff mit Blende ausbauen,
Bauschutt entsorgen
Länge: 2,00 m
Breite: 15 cm
Dicke: 2,5 cm
Menge: 6,000 Stk

**01.4 Fensterbank, Holzwerkstoff, ausbauen, bis 4,00 m**
Fensterbank aus Holzwerkstoff mit Blende ausbauen,
Bauschutt entsorgen
Länge: 4,00 m
Breite: 15 cm
Dicke: 2,5 cm
Menge: 2,000 Stk

**01.5 Fensterbank außen, Metall, ausbauen, bis 0,80 m**
Fensterbank aus Metall mit Endkappen ausbauen,
Bauschutt entsorgen
Länge: 0,80 m
Breite: 20 cm
Menge: 1,000 Stk

**01.6 Fensterbank außen, Metall, ausbauen, bis 1,00 m**
Fensterbank aus Metall mit Endkappen ausbauen,
Bauschutt entsorgen
Länge: 1,00 m
Breite: 20 cm
Menge: 2,000 Stk

**01.7 Fensterbank außen, Metall, ausbauen, bis 2,00 m**
Fensterbank aus Metall mit Endkappen ausbauen,
Bauschutt entsorgen
Länge: 2,00 m
Breite: 20 cm
Menge: 6,000 Stk

**01.8 Fensterbank außen, Metall, ausbauen, bis 4,00 m**
Fensterbank aus Metall mit Endkappen ausbauen,
Bauschutt entsorgen
Länge: 4,00 m
Breite: 20 cm
Menge: 2,000 Stk

**01.9 Fenster ausbauen, Holz, bis 0,80x1,80 m**
Fenster mit Zweischeiben-Isolierverglasung ausbauen und
entsorgen
Größe: 0,80  x1,80 m
Raum 121
Menge: 1,000 Stk

**01.10 Fenster ausbauen, Holz, bis 1,00x1,00 m**
Fenster mit Zweischeiben-Isolierverglasung ausbauen und
entsorgen, einschl. Öffnungsgestänge
Größe: 1,00x1,00 m
Raum 106, 107
Menge: 2,000 Stk

**01.11 Fenster ausbauen, Holz, bis 2,00x1,80 m**
Fenster mit Zweischeiben-Isolierverglasung ausbauen und
entsorgen
Größe: 2,00x1,80 m
Raum 118, 115, 2x113, 2x101
Menge: 6,000 Stk

**01.12 Fenster ausbauen, Holz, bis 4,00x1,80 m**
Fenster mit Zweischeiben-Isolierverglasung ausbauen und
entsorgen, das entspricht zwei nebeneinanderliegende
Fenster der Pos. 11
Größe: 4,00x1,80 m
Raum 111, 103
Menge: 2,000 Stk

**01.13 Fenster mit Tür ausbauen, Holz, bis 2,00x2,70 m**
Fenster mit Zweischeiben-Isolierverglasung mit Tür
ausbauen und entsorgen
Größe: 2,00x2,70 m
Raum 113, 101
Menge: 2,000 Stk

**01.14 Stundensatz Fachwerker**
Arbeiten, welche nicht in den Positionen erfasst sind
und gegen Nachweis zur Ausführung kommen:
Fachwerker
Menge: 5,000 h

### Titel 02 Montage

*Hinweis*
Es sind Kunststofffenster mit gleicher Aufteilung wie
vorhanden
zu liefern und einzubauen. Hohlkammerprofil mit innerer
Stahlrohrverstärkung, mit doppelter Lippendichtung
sowie
Ausfüllen der Fugen zwischen Rahmen und angrenzenden
Bauteilen.
Rahmenmaterial: Kunststoff, Farbe: Bergkiefer oder
ähnlich Flügelmaterial für Fenster und Tür: Kunststoff,
ähnlich RAL 5014, Taubenblau
Farbauswahl durch AG
Obere Reihe: Flügel Dreh/Kippbeschlag mit
abschließbarer
Drehsperre, Festverglasung
Untere Reihe: Flügel Kippbeschlag, Festverglasung
Beschläge: LM-elox., verdeckt liegend, Einhandbedienung
Vorgerichtet für äußere Fensterbank: Blech
Anschlagart: stumpf
Windlastklasse: 2
Schlagregendichtheit: 6A
Luftdurchlässigkeit: 3
Einbruchhemmung: RC 1 N
Lichtdurchlässigkeit: 66 %
Schallschutzklasse: 3
Schalldämmmaß: 37 dB
Verglasung: VSG, Wärmeschutzverglasung 3-fach,
4-8-4-8-4
Rahmenbreite: 180 mm
Rahmendicke: 80 mm

**02.1 Baustelleneinrichtung Montage**
Einrichten, Vorhalten über die vereinbarte
Leistungszeit sowie
Räumen der Baustelle und Wiederherstellen des Geländes
einschl. Entfernen von Verunreinigung, mit folgenden
in den Pauschalpreis einzurechnenden Leistungen:
- Lager- und Arbeitsplatz herrichten
- Verkehrssicherungseinrichtung einschl. Leistung zur
- Verkehrssicherung
- Verteilungen für Baustrom, Bauwasser, Bauabwasser
- Maschine, Geräte
- Maßnahmen nach der Verordnung über Sicherheit und
- Gesundheitsschutz auf Baustellen
- (Baustellenverordnung-BaustellellV)
Menge: 1,000 Psch

**02.2 Fensterelement, Kunststoff**
Anforderungen gemäß Allgem. Hinweise zur Lieferung
Einbauort: Raum 121
oben: Drehkippbeschlag
unten: Festverglasung
Breite: 0,80 m
Höhe: 1,80 m

Angeb. Fabrikat: '.........'
Menge: 1,000 Stk

**02.3 Fensterelement, Kunststoff**
Anforderungen gemäß Allgem. Hinweise zur Lieferung
Einbauort: Raum 106, 107 - WC-Anlagen Kippbeschlag
Oberlichtöffner mit Eckumlenkung
einschl. umlaufender Silikonverfugung zu den Fliesen
Breite: 1,00 m
Höhe: 1,00 m

Angeb. Fabrikat: '.........'
Menge: 2,000 Stk

**02.4 Fensterelement, Kunststoff**
Anforderungen gemäß Allgem. Hinweise zur Lieferung
Einbauort: Raum 118, 115, 2x113, 2x101
oben: Drehkippbeschlag mit Drehsperre, Festverglasung
unten: Festverglasung, Kippbeschlag
Breite: 2,00 m
Höhe: 1,80 m

Angeb. Fabrikat: '.........'
Menge: 6,000 Stk

**02.5 Fensterelement, Kunststoff**
Anforderungen gemäß Allgem. Hinweise zur Lieferung
Einbauort: Raum 111, 103
oben: Drehkippbeschlag mit Drehsperre, Festverglasung
je 2x
unten: Festverglasung, Kippbeschlag je 2x
Breite: 4,00 m
Höhe: 1,80 m

Angeb. Fabrikat: '.........'
Menge: 2,000 Stk

**02.6 Tür-Fensterelement, Kunststoff**
Anforderungen gemäß Allgem. Hinweise zur Lieferung,
zusätzlich mit Unterbauprofil,
Einbauort: Raum 113, 101
oben: Festverglasung 2x
unten: integrierte Tür, Festverglasung 2x
Tür: Einsteckschloß PZ vorgerichtet, Panikschloß
Wechselfunktion E
Drückergarnitur aus Edelstahl, mit Rosetten
außen: Knauf
innen: Drücker
Breite: 2,00 m
Höhe: 2,70 m

Angeb. Fabrikat: '.........'
Menge: 2,000 Stk

**02.7 Insektenschutz**
Spannrahmen für Fenster, einflüglig, Rahmen aus
Aluminium
Farbe: passend zum Fensterflügel
Einbauort: in alle Drehkippbeschlägen
Menge: 11,000 Stk

**02.8 Fensterbank innen, einbauen bis 0,80 m**
Fensterbank innen, aus Holzwerkstoff liefern und
montieren,
formstabil, wasser- und hitzebeständig, mit
Kantenrundung und
Blende sowie seitlicher Kantenbeschichtung
Befestigung auf Beton
Länge: 0,80 m
Ausladung: 15 cm
Dicke: 2 cm
Farbe nach Wahl AG

Angeb. Fabrikat: '.........'
Menge: 1,000 Stk

**02.9 Fensterbank innen, einbauen bis 2,00 m**
Fensterbank innen, aus Holzwerkstoff liefern und
montieren,
formstabil, wasser- und hitzebeständig, mit
Kantenrundung und
Blende sowie seitlicher Kantenbeschichtung
Befestigung auf Beton
Länge: 2,00 m
Ausladung: 15 cm
Dicke: 2 cm
Farbe nach Wahl AG

Angeb. Fabrikat: '.........'
Menge: 6,000 Stk

**02.10 Fensterbank innen, einbauen bis 4,00 m**
Fensterbank innen, aus Holzwerkstoff liefern und
montieren,
formstabil, wasser- und hitzebeständig, mit
Kantenrundung und
Blende sowie seitlicher Kantenbeschichtung
Befestigung auf Beton
Länge: 4,00 m
Ausladung: 15 cm
Dicke: 2 cm
Farbe nach Wahl AG

Angeb. Fabrikat: '.........'
Menge: 2,000 Stk

**02.11 Abdichtung unter Fensterbank außen, einbauen bis 0,80 m**
Wannenförmige Ausbildung der zweiten Dichtebene mit
einer Abdichtungsbahn, Abdichtung auf Beton
Länge: 0,80 m
Wanddicke: 0,16 m

Angeb. Fabrikat: '.........'
Menge: 1,000 Stk

**02.12 Abdichtung unter Fensterbank außen, einbauen bis 1,00 m**
Wannenförmige Ausbildung der zweiten Dichtebene mit
einer Abdichtungsbahn, Abdichtung auf Beton
Länge: 1,00 m
Wanddicke: 0,16 m

Angeb. Fabrikat: '.........'
Menge: 2,000 Stk

**02.13 Abdichtung unter Fensterbank außen, einbauen bis 2,00 m**
Wannenförmige Ausbildung der zweiten Dichtebene mit
einer Abdichtungsbahn, Abdichtung auf Beton
Länge: 2,00 m
Wanddicke: 0,16 m

Angeb. Fabrikat: '.........'
Menge: 6,000 Stk

**02.14 Abdichtung unter Fensterbank außen, einbauen bis 4,00 m**
Wannenförmige Ausbildung der zweiten Dichtebene mit
einer Abdichtungsbahn, Abdichtung auf Beton
Länge: 4,00 m
Wanddicke: 0,16 m

Angeb. Fabrikat: '.........'
Menge: 2,000 Stk

**02.15 Gehwegplatten aufnehmen und wiederverlegen**
Gehwegplattenstreifen aufnehmen, Unterbau bis 8 cm
tief zur Vorbereitung der Abdichtung aufnehmen und
wieder
einbauen
Breite: ca. 16 cm
Menge: 4,000 m

**02.16 Abdichtung unter Tür-Fensterelement außen, einbauen bis 2,00 m**
Wannenförmige Ausbildung der zweiten Dichtebene mit
einer Abdichtungsbahn wie Pos. 02.11
Abdichtung auf Beton
Länge: 2,00 m
Wanddicke: 0,16 m

Angeb. Fabrikat: '.........'
Menge: 2,000 Stk

**02.17 Fensterbank außen, einbauen bis 0,80 m**
Fensterbank aus Aluminium, mit seitlichem Bordprofil,
mit Antidröhnbelag, Anschraubsteg einschl. seitlicher
Abdichtung
Material: Aluminium, d= 2,00 mm
Länge: 0,80 m
Ausladung: 0,20 m

Angeb. Fabrikat: '.........'
Menge: 1,000 Stk

**02.18 Fensterbank außen, einbauen bis 1,00 m**
Fensterbank aus Aluminium, mit seitlichem Bordprofil,
mit Antidröhnbelag, Anschraubsteg einschl. seitlicher
Abdichtung
Material: Aluminium, d= 2,00 mm
Länge: 1,00 m
Ausladung: 0,20 m

Angeb. Fabrikat: '.........'
Menge: 2,000 Stk

**02.19 Fensterbank außen, einbauen bis 2,00 m**
Fensterbank aus Aluminium, mit seitlichem Bordprofil,
mit Antidröhnbelag, Anschraubsteg einschl. seitlicher
Abdichtung
Material: Aluminium, d= 2,00 mm
Länge: 2,00 m
Ausladung: 0,20 m

Angeb. Fabrikat: '.........'
Menge: 6,000 Stk

**02.20 Fensterbank außen, einbauen bis 4,00 m**
Fensterbank aus Aluminium, mit seitlichem Bordprofil,
mit Antidröhnbelag, Anschraubsteg einschl. seitlicher
Abdichtung
Material: Aluminium, d= 2,00 mm
Länge: 4,00 m
Ausladung: 0,20 m

Angeb. Fabrikat: '.........'
Menge: 2,000 Stk

**02.21 Anschluss Fenster / Bauwerk innen, Leiste**
Anschlussfuge, innen, zwischen Fenster und Leibung mit
Leiste abdecken einschließlich Abdichtung zur Wand
Material: Kunststoff, Farbton wie Fensterrahmen
Breite: 30 mm
Menge: 68,000 m

**02.22 Anschluss Fenster / Bauwerk außen, Leiste**
Anschlussfuge, außen, zwischen Fenster und Leibung mit
Leiste abdecken einschließlich Abdichtung zur Wand
Material: Kunststoff, Farbton wie Fensterrahmen
Breite: 30 mm
Menge: 74,000 m

**02.23 Stundensatz Fachwerker**
Arbeiten, welche nicht in den Positionen erfasst sind
und gegen Nachweis zur Ausführung kommen:
Fachwerker
Menge: 5,000 h

USt %: 19,00
